# Pou drenant prefabricat, de polietilè d'alta densitat

- Propietat de l'arxiu: CYPE Ingenieros S.A.
- Format: FIEBDC-3/2016
- Programa: Generador de preus de la construcció. CYPE Ingenieros, S.A.
- Data: 05/07/2024
- Divisa: EUR
- Costos indirectes: 3 %
- IVA: 21 %

## A Condicionament del terreny

### AU Drenatges

#### AUP Pous

**AUP025** U Pou drenant prefabricat, de polietilè d'alta densitat.
Pou drenant, monobloc, amb microperforacions en la part superior, de polietilè d'alta densitat, model RDREN "RASAN", de 800 mm de diàmetre nominal i 1,5 m d'altura nominal, amb con reductor de 600 mm de diàmetre nominal en la boca, amb els "pates" instal·lats, base amb superfície llisa, una entrada amb maneguet d'unió amb junta elàstica de 400 mm de diàmetre i una sortida de 400 mm de diàmetre, amb tancament de marc i tapa de fosa classe D-400 segons UNE-EN 124, instal·lat en calçades de carrers, incloent les per vianants, o zones d'aparcament per a tot tipus de vehicles; sobre solera de 25 cm de gruix de formigó armat HA-30/B/20/XC4+XA2 lleugerament armada amb malla electrosoldada ME 20x20 Ø 8-8 B 500 T 6x2,20 UNE-EN 10080. Inclús material per a connexions i rematades i material elastòmer per a ajustament entre tapa i marc.
Criteri de valoració econòmica: El preu no inclou l'excavació, les bombes de buidatge ni el reblert perimetral posterior amb material de drenatge.
Inclou: Replanteig. Col·locació de la malla electrosoldada. Abocat i compactació del formigó en formació de solera. Muntatge. Connexionat dels col·lectors al pou. Col·locació de marc, tapa de registre i accessoris. Comprovació del seu correcte funcionament.
Criteri d'amidament de projecte: Nombre d'unitats previstes, segons documentació gràfica de Projecte.
Criteri de mesura d'obra: Es mesurarà el nombre d'unitats realment executades segons especificacions de Projecte.

| Codi | Ut | Descripció | Rendiment | Preu | Import |
|---|---|---|---|---|---|
| mt10haf010ernu | m³ | Formigó HA-30/B/20/XC4+XA2, fabricat en central, amb ciment SR. (material) | 0.35 | 117.49 | 41.122 |
| mt07ame010n | m² | Malla electrosoldada ME 20x20 Ø 8-8 B 500 T 6x2,20 UNE-EN 10080. (material) | 1.25 | 6.85 | 8.563 |
| mt11ras160ja | U | Pou drenant, monobloc, amb microperforacions en la part superior, de polietilè d'alta densitat, model RDREN "RASAN", de 800 mm de diàmetre nominal i 1,5 m d'altura nominal, amb con reductor de 600 mm de diàmetre nominal en la boca, amb els "pates" instal·lats, base amb superfície llisa, una entrada amb maneguet d'unió amb junta elàstica de 400 mm de diàmetre i una sortida de 400 mm de diàmetre, segons UNE-EN 13598-2. (material) | 1 | 798.94 | 798.940 |
| mt46tpr010q | U | Tapa circular amb bloqueig mitjançant tres pestanyes i marc de foneria dúctil de 850 mm de diàmetre exterior i 100 mm d'altura, pas lliure de 600 mm, per pou, classe D-400 segons UNE-EN 124. Tapa revestida amb pintura bituminosa i marc proveït de junt d'insonorització de polietilè i dispositiu antirobatori. (material) | 1 | 117.49 | 117.490 |
| mo020 | h | Oficial 1ª construcció. (mà d'obra) | 1.319 | 28.42 | 37.486 |
| mo113 | h | Peó ordinari construcció. (mà d'obra) | 1.319 | 23.81 | 31.405 |
| % | % | Costos directes complementaris | 2 % | 1035.006 | 20.700 |
|  |  | Costos directes |  |  | 1055.706 |

Residus:
- col·locació: mt10haf010ernu Formigó HA-30/B/20/XC4+XA2, fabricat en central, amb ciment SR; factor de residu 0.00107473
- col·locació: mt07ame010n Malla electrosoldada ME 20x20 Ø 8-8 B 500 T 6x2,20 UNE-EN 10080; factor de residu 0.0121053

## Recursos

**mt10haf010ernu** m³ Formigó HA-30/B/20/XC4+XA2, fabricat en central, amb ciment SR
Dades tècniques: Cost energètic 2208.000 MJ; Emissió de CO2 253.000 kg; Codi LER 17 01 01; Massa de l'element 2300 kg; Volum 1.533333 m3

**mt07ame010n** m² Malla electrosoldada ME 20x20 Ø 8-8 B 500 T 6x2,20 UNE-EN 10080
Dades tècniques: Cost energètic 35.290 MJ; Emissió de CO2 1.831 kg; Codi LER 17 04 05; Massa de l'element 3.59 kg; Volum 0.00171 m3

**mt11ras160ja** U Pou drenant, monobloc
Dades tècniques: Cost energètic 8469.118 MJ; Emissió de CO2 300.421 kg
Residus:
- embalatge: re150101 Envasos de paper i cartró. (component de residu); rendiment 0.086 kg; Codi LER 15 01 01; Massa de l'element 1 kg; Volum 0.001333 m3

**mt46tpr010q** U Tapa circular amb bloqueig mitjançant tres pestanyes i marc de foneria dúctil de 850 mm de diàmetre exterior i 100 mm
Dades tècniques: Cost energètic 1381.150 MJ; Emissió de CO2 86.132 kg
Residus:
- embalatge: re150101 Envasos de paper i cartró; rendiment 0.074 kg
